# Suelo técnico registrable de paneles autoportantes de 600x600 mm y 48 mm de espesor

- Propiedad del archivo: CYPE INGENIEROS, S.A.
- Formato: FIEBDC-3/2002
- Divisa: EUR
- Costes indirectos: 3.00 %
- IVA: 21.00 %

## R Revestimientos y trasdosados

### RS Pavimentos

#### RSE Técnicos

**RSE040** m² Suelo técnico registrable de paneles autoportantes de 600x600 mm y 48 mm de espesor, formados por un soporte base de tablero aglomerado, de 38 mm de espesor, con cantos de PVC, lámina de aluminio de 0,5 mm de espesor dispuesta en la cara inferior y una capa de acabado de gres porcelánico, estilo cemento, serie Meteor "GRESPANIA", color antracita, acabado liso, de 598x598 mm y 10 mm de espesor apoyadas sobre pies regulables de acero galvanizado, para alturas de hasta 150 mm.
Suelo técnico registrable formado por paneles autoportantes de 600x600 mm y 48 mm de espesor, formados por un soporte base de tablero aglomerado, de 38 mm de espesor, con cantos de PVC, lámina de aluminio de 0,5 mm de espesor dispuesta en la cara inferior y una capa de acabado de gres porcelánico, estilo cemento, serie Meteor "GRESPANIA", color antracita, acabado liso, de 598x598 mm y 10 mm de espesor apoyadas sobre pies regulables de acero galvanizado, para alturas de hasta 150 mm, fijados a la superficie de apoyo con adhesivo. Incluso preparación de la superficie de apoyo de los pedestales mediante aspirado y limpieza de restos de obra, replanteo y fijación de los pedestales al suelo con pegamento, colocación de almohadillas sobre los pedestales y fijación de la rosca que regula su altura con pegamento, y banda perimetral de lana de roca para la desolidarización del perímetro. Totalmente montado.
Incluye: Replanteo de los ejes de los pedestales y marcado de niveles. Colocación, nivelación y fijación de pedestales. Colocación de los paneles. Limpieza final del pavimento.
Criterio de medición de proyecto: Superficie útil, medida según documentación gráfica de Proyecto. No se ha incrementado la medición por roturas y recortes, ya que en la descomposición se ha considerado un 5% más de piezas.
Criterio de medición de obra: Se medirá la superficie realmente ejecutada según especificaciones de Proyecto.

| Código | Ud | Descripción | Rendimiento | Precio | Importe |
|---|---|---|---|---|---|
| mt12psk040b | m | Banda perimetral de lana de roca de 10 mm de espesor, 100 mm de anchura y 1200 mm de longitud. (material) | 1.000 | 2.89 | 2.89 |
| mt12psk080a | Ud | Cartucho de 600 cm³ de pegamento para fijación de pies regulables a la superficie de apoyo. (material) | 0.010 | 9.75 | 0.10 |
| mt12psk060J | Ud | Pie regulable de acero galvanizado, para alturas de hasta 150 mm. Incluso accesorios. (material) | 3.000 | 1.53 | 4.59 |
| mt12stg010eaba | m² | Panel autoportante para el sistema de suelo técnico registrable "GRESPANIA", de 600x600 mm y 48 mm de espesor, formado por un soporte base de tablero aglomerado, de 38 mm de espesor, biselado y rematado perimetralmente con PVC, color a elegir, lámina de aluminio de 0,5 mm de espesor dispuesta en la cara inferior y una capa de acabado de gres porcelánico, estilo cemento, serie Meteor "GRESPANIA", color antracita, acabado liso, de 598x598 mm y 10 mm de espesor; clasificación 2/2/A/2, según UNE-EN 12825. (material) | 1.050 | 75.00 | 78.75 |
| op00ato010 |  | Atornillador. | 1.000 | 0.00 | 0.00 |
| op00tal010 |  | Taladro. | 1.000 | 0.00 | 0.00 |
| op00tro010 |  | Tronzador. | 1.000 | 0.00 | 0.00 |
| mo011 | h | Oficial 1ª montador. (mano de obra) | 0.350 | 19.42 | 6.80 |
| mo080 | h | Ayudante montador. (mano de obra) | 0.350 | 17.90 | 6.27 |
| % | % | Costes directos complementarios | 2 % | 99.40 | 1.99 |
|  |  | Costes directos |  |  | 101.39 |
